# Collecteur préfabriqué de distribution d'eau pour usage domestique

- Propriété du fichier: CYPE INGENIEROS, S.A.
- Format: FIEBDC-3/2002
- Devise: EUR
- Coûts indirects: 3.00 %
- Frais généraux: 13.00 %
- Bénéfice: 6.00 %
- TVA: 20.00 %

## T Équipements techniques

### TC ECS et chauffage

#### TCE Systèmes de conduction d'eau

**TCE110** U Collecteur préfabriqué de distribution d'eau pour usage domestique.
Collecteur de polybutylène (PB), "SAUNIER DUVAL", connexions principales femelle-mâle de 22 mm de diamètre, avec trois dérivations de 15 mm de diamètre, logé dans coffret de visite en plastique, de 315x85x315 mm.
Inclut: Implantation. Mise en place et fixation du coffret de visite. Montage des vannes d'isolement. Mise en place et fixation du collecteur. Connexion au réseau de distribution. Contrôle de son bon fonctionnement.
Critère pour le métré: Nombre d'unités prévues, selon documentation graphique du Projet.
Critère pour le mémoire: On mesurera le nombre d'unités réellement exécutées selon les spécifications du Projet.

| Code | U | Désignation | Quantité | Prix | Montant |
|---|---|---|---|---|---|
| mt38acg150c | U | Coffret de visite en plastique, de 315x85x315 mm, avec colliers de 1" et porte, à encastrer. (matériau) | 1.000 | 17.02 | 17.02 |
| mt37als010z | U | Collecteur de polybutylène (PB), "SAUNIER DUVAL", connexions principales femelle-mâle de 22 mm de diamètre, avec trois dérivations de 15 mm de diamètre, selon NF EN ISO 15876-3. (matériau) | 2.000 | 11.92 | 23.84 |
| mt37sve010c | U | Vanne à sphère en laiton nickelé à visser de 3/4". (matériau) | 2.000 | 7.30 | 14.60 |
| mt38www012 | U | Produits complémentaires pour installation de chauffage et d'E.C.S. (matériau) | 1.000 | 2.10 | 2.10 |
| mo004 | h | Compagnon professionnel III/CP2 chauffagiste. (main-d'œuvre) | 0.281 | 30.20 | 8.49 |
| mo103 | h | Ouvrier professionnel II/OP chauffagiste. (main-d'œuvre) | 0.281 | 25.99 | 7.30 |
| % | % | Frais de chantier des unités d'ouvrage | 2 % | 73.35 | 1.47 |
|  |  | Coûts directs |  |  | 74.82 |
