# Capteur solaire thermique pour installation collective, intégré dans toiture inclinée

- Propriété du fichier: CYPE Ingenieros S.A.
- Format: FIEBDC-3/2016
- Logiciel: Générateur de prix de la construction. CYPE Ingenieros, S.A.
- Date: 24/10/2024
- Devise: EUR
- Coûts indirects: 3 %
- Frais généraux: 13 %
- Bénéfice: 6 %
- TVA: 20 %

## T Équipements techniques

### TC ECS et chauffage

#### TCS Capteurs solaires

**TCS070** U Capteur solaire thermique pour installation collective, intégré dans toiture inclinée.
Capteur solaire thermique constitué d'une batterie de 2 modules, chacun d'entre eux étant composé d'un capteur solaire thermique plat, Helioconcept SRV 2.3/2 "SAUNIER DUVAL", avec panneau de montage de 1233x2033x80 mm, surface utile 2,35 m², rendement optique 0,787, coefficient de pertes du premier ordre 3,783 W/m²K et coefficient de pertes du second ordre 0,016 W/m²K², composé de cadre en aluminium, finition peinte, absorbeur en cuivre avec traitement hautement sélectif, isolation thermique en laine minérale et enveloppe de protection en verre de sécurité, placés sur structure support pour toiture inclinée. Comprend les accessoires de montages et de fixation, l'ensemble des connexions hydrauliques entre capteurs solaires thermiques, liquide de remplissage pour capteur solaire thermique, la vanne de sécurité, le purgeur, les vannes d'isolement et autres accessoires. Totalement monté, connecté et testé.
Inclut: Implantation de l'ensemble. Mise en place de la structure support. Mise en place et fixation des panneaux sur la structure support. Connexion au réseau de conduction d'eau. Remplissage du circuit.
Critère pour le métré: Nombre d'unités prévues, selon documentation graphique du Projet.
Critère pour le mémoire: On mesurera le nombre d'unités réellement exécutées selon les spécifications du Projet.

| Code | U | Désignation | Quantité | Prix | Montant |
|---|---|---|---|---|---|
| mt38css502a | U | Capteur solaire thermique plat, Helioconcept SRV 2.3/2 "SAUNIER DUVAL", avec panneau de montage de 1233x2033x80 mm, surface utile 2,35 m², rendement optique 0,787, coefficient de pertes du premier ordre 3,783 W/m²K et coefficient de pertes du second ordre 0,016 W/m²K², composé de cadre en aluminium, finition peinte, absorbeur en cuivre avec traitement hautement sélectif, isolation thermique en laine minérale et enveloppe de protection en verre de sécurité. (matériau) | 2 | 935 | 1870.000 |
| mt38css552b | U | Châssis de capteur solaire thermique, pour 2 panneaux, intégrés dans toit de 22° à 75° d'inclination, "SAUNIER DUVAL". (matériau) | 1 | 1125 | 1125.000 |
| mt38css560 | U | Kit hydraulique d'entrée et de sortie pour batterie de capteurs solaires thermiques, "SAUNIER DUVAL". (matériau) | 1 | 65 | 65.000 |
| mt38css562 | U | Kit hydraulique de liaison entre capteurs solaires sur toiture inclinée, "SAUNIER DUVAL". (matériau) | 1 | 55 | 55.000 |
| mt38css580 | U | Purgeur automatique pour capteurs solaires thermiques, "SAUNIER DUVAL". (matériau) | 1 | 80 | 80.000 |
| mt38css728 | U | Vanne de sécurité, pour une température maximale de 99°C, "SAUNIER DUVAL". (matériau) | 1 | 40 | 40.000 |
| mt38css300 | U | Bidon de 10 l de solution eau-glycol pour remplissage de capteur solaire thermique, "SAUNIER DUVAL". (matériau) | 0.37 | 65 | 24.050 |
| mt37sve010d | U | Vanne à sphère en laiton nickelé à visser de 1". (matériau) | 2 | 12.15 | 24.300 |
| mo009 | h | Compagnon professionnel III/CP2 installateur de capteurs solaires. (main-d'œuvre) | 5.406 | 30.2 | 163.261 |
| mo108 | h | Ouvrier professionnel II/OP installateur de capteurs solaires. (main-d'œuvre) | 5.406 | 25.99 | 140.502 |
| % | % | Frais de chantier des unités d'ouvrage | 2 % | 3587.113 | 71.742 |
|  |  | Coûts directs |  |  | 3658.855 |

## Ressources

**mt38css502a** U Capteur solaire thermique plat
Données techniques: Coût énergétique 1406.806 MJ; Émission de CO2 74.310 kg
Déchets:
- emballage: re150101 Emballages en papier et en carton. (composant de déchet); quantité 2.738 kg; Code CED 15 01 01; Masse de l'élément 1 kg; Volume 0.001333 m3

**mt38css728** U Vanne de sécurité, pour une température maximale de 99°C, "SAUNIER DUVAL"
Données techniques: Coût énergétique 511.326 MJ; Émission de CO2 34.399 kg
Déchets:
- emballage: re150101 Emballages en papier et en carton; quantité 0.072 kg

**mt37sve010d** U Vanne à sphère en laiton nickelé à visser de 1"
Données techniques: Coût énergétique 843.399 MJ; Émission de CO2 56.701 kg
Déchets:
- emballage: re150101 Emballages en papier et en carton; quantité 0.072 kg
